# Tubería para alimentación de agua potable, colocada superficialmente

- Propiedad del archivo: CYPE Ingenieros S.A.
- Formato: FIEBDC-3/2016
- Programa: Generador de precios de la construcción. CYPE Ingenieros, S.A.
- Fecha: 03/07/2024
- Divisa: EUR
- Costes indirectos: 3 %
- IVA: 21 %

## I Instalaciones

### IF Fontanería

#### IFB Tubos de alimentación

**IFB005** m Tubería para alimentación de agua potable, colocada superficialmente.
Tubería para alimentación de agua potable, colocada superficialmente y fijada al paramento, formada por tubo monocapa de polipropileno copolímero random (PP-R), de color azul, gama Niron Monocapa, SDR11, serie 5, "ITALSAN", de 32 mm de diámetro exterior y 2,9 mm de espesor, clase 1/6 bar, clase 2/4 bar y clase 4/6 bar. Incluso material auxiliar para montaje y sujeción a la obra, abrazaderas isofónicas, accesorios y piezas especiales.
Incluye: Replanteo y trazado. Colocación y fijación de tubo y accesorios. Realización de pruebas de servicio.
Criterio de medición de proyecto: Longitud medida según documentación gráfica de Proyecto.
Criterio de medición de obra: Se medirá la longitud realmente ejecutada según especificaciones de Proyecto.

| Código | Ud | Descripción | Rendimiento | Precio | Importe |
|---|---|---|---|---|---|
| mt37tpi041r | Ud | Material auxiliar para montaje y sujeción a la obra de las tuberías de polipropileno copolímero random (PP-R), gama Niron Monocapa, SDR11, serie 5, "ITALSAN", de 32 mm de diámetro exterior, incluso abrazaderas isofónicas. (material) | 1 | 0.4 | 0.400 |
| mt37tpi040rg | m | Tubo monocapa de polipropileno copolímero random (PP-R), de color azul, gama Niron Monocapa, SDR11, serie 5, "ITALSAN", de 32 mm de diámetro exterior y 2,9 mm de espesor, clase 1/6 bar, clase 2/4 bar y clase 4/6 bar, según UNE-EN ISO 15874-2, suministrado en barras de 4 m de longitud, con el precio incrementado el 30% en concepto de accesorios y piezas especiales. (material) | 1 | 5.19 | 5.190 |
| mo008 | h | Oficial 1ª fontanero. (mano de obra) | 0.06 | 22.74 | 1.364 |
| mo107 | h | Ayudante fontanero. (mano de obra) | 0.06 | 20.98 | 1.259 |
| % | % | Costes directos complementarios | 2 % | 8.213 | 0.164 |
|  |  | Costes directos |  |  | 8.377 |

Residuos:
- colocación: mt37tpi040rg; factor de residuo 0.0275

## Recursos

**mt37tpi040rg** m Tubo monocapa de polipropileno copolímero random (PP-R)
Datos técnicos: Coste energético 23.233 MJ; Emisión de CO2 0.728 kg; Código LER 17 02 03; Masa del elemento 0.25 kg; Volumen 0.000417 m3
