# Tubería de polipropileno copolímero random resistente a la temperatura (PP-RCT), "ITALSAN"

- Propiedad del archivo: CYPE INGENIEROS, S.A.
- Formato: FIEBDC-3/2002
- Divisa: EUR
- Costes indirectos: 3.00 %
- IVA: 21.00 %

## I Instalaciones

### IH Tuberías para fluidos

#### IHP Tuberías de polipropileno

**IHP212** m Tubería de polipropileno copolímero random resistente a la temperatura (PP-RCT), "ITALSAN".
Tubería formada por tubo monocapa de polipropileno copolímero random resistente a la temperatura (PP-RCT), de color rojo, Euroclase B-s1, d0 de reacción al fuego, según UNE-EN 13501-1, gama Niron Red Monocapa, SDR11, serie 5, "ITALSAN", de 20 mm de diámetro exterior y 1,8 mm de espesor, clase 1/6 bar, clase 2/6 bar, clase 4/6 bar y clase 5/4 bar. Instalación en superficie. Incluso material auxiliar para montaje y sujeción a la obra, accesorios y piezas especiales.
Incluye: Replanteo. Colocación y fijación de tubos, accesorios y piezas especiales. Realización de pruebas de servicio.
Criterio de medición de proyecto: Longitud medida según documentación gráfica de Proyecto.
Criterio de medición de obra: Se medirá la longitud realmente ejecutada según especificaciones de Proyecto.

| Código | Ud | Descripción | Rendimiento | Precio | Importe |
|---|---|---|---|---|---|
| mt37tpi101m | Ud | Material auxiliar para montaje y sujeción a la obra de las tuberías de polipropileno copolímero random resistente a la temperatura (PP-RCT), gama Niron Red Monocapa, SDR11, serie 5, "ITALSAN", de 20 mm de diámetro exterior, incluso abrazaderas isofónicas. (material) | 1.000 | 0.28 | 0.28 |
| mt37tpi100zg | m | Tubo monocapa de polipropileno copolímero random resistente a la temperatura (PP-RCT), de color rojo, Euroclase B-s1, d0 de reacción al fuego, según UNE-EN 13501-1, gama Niron Red Monocapa, SDR11, serie 5, "ITALSAN", de 20 mm de diámetro exterior y 1,8 mm de espesor, clase 1/6 bar, clase 2/6 bar, clase 4/6 bar y clase 5/4 bar, según UNE-EN ISO 15874-2, con DIT del Instituto Eduardo Torroja nº 643 y 644, suministrado en barras de 5,8 m de longitud, con el precio incrementado el 30% en concepto de accesorios y piezas especiales. (material) | 1.000 | 3.58 | 3.58 |
| op00ato010 |  | Atornillador. | 1.000 | 0.00 | 0.00 |
| op00mar010 |  | Martillo. | 1.000 | 0.00 | 0.00 |
| op00tal010 |  | Taladro. | 1.000 | 0.00 | 0.00 |
| mo008 | h | Oficial 1ª fontanero. (mano de obra) | 0.043 | 22.74 | 0.98 |
| mo107 | h | Ayudante fontanero. (mano de obra) | 0.043 | 20.98 | 0.90 |
| % | % | Costes directos complementarios | 2 % | 5.74 | 0.11 |
|  |  | Costes directos |  |  | 5.85 |
