# Colector de contadores divisionarios para abastecimiento de agua potable

- Propiedad del archivo: CYPE Ingenieros S.A.
- Formato: FIEBDC-3/2016
- Programa: Generador de precios de la construcción. CYPE Ingenieros, S.A.
- Fecha: 22/10/2024
- Divisa: EUR
- Costes indirectos: 3 %
- IVA: 21 %

## I Instalaciones

### IF Fontanería

#### IFC Contadores

**IFC015** Ud Colector de contadores divisionarios para abastecimiento de agua potable.
Colector de polipropileno copolímero random (PP-R), modelo 1/3 C "ITALSAN", con toma vertical inferior de 75 mm de diámetro y salidas a un lado con conexión embridada, para centralización de un máximo de 3 contadores de 1/2" DN 15 mm, con llave de corte, llaves de entrada, grifos de comprobación, válvulas de retención, llaves de salida y latiguillos. Incluso soportes para el colector y material auxiliar.
Criterio de valoración económica: El precio no incluye los contadores de agua.
Incluye: Replanteo. Colocación y fijación de los soportes del colector. Colocación y fijación de accesorios y piezas especiales. Colocación del colector. Conexionado y comprobación de su correcto funcionamiento.
Criterio de medición de proyecto: Número de unidades previstas, según documentación gráfica de Proyecto.
Criterio de medición de obra: Se medirá el número de unidades realmente ejecutadas según especificaciones de Proyecto.

| Código | Ud | Descripción | Rendimiento | Precio | Importe |
|---|---|---|---|---|---|
| mt37avi100c | Ud | Válvula de mariposa, tipo Wafer, "ITALSAN", DN 65 mm, con cuerpo de hierro fundido, mando de palanca de acero con revestimiento anticorrosión, eje y disco de acero inoxidable y junta de asiento de PTFE con base de EPDM. (material) | 1 | 73.76 | 73.760 |
| mt37itc010f | Ud | Colector de polipropileno copolímero random (PP-R), de color azul, modelo 1/3 C "ITALSAN", con toma vertical inferior de 75 mm de diámetro y salidas a un lado con conexión embridada, para centralización de 3 contadores divisionarios de agua en una columna, de 220x160x750 mm. Incluso kit de conexión. Según UNE 53943, UNE-EN ISO 15874-2, UNE-EN ISO 15874-3 y UNE-EN ISO 15874-5. (material) | 1 | 130.24 | 130.240 |
| mt37itb100a | Ud | Llave de entrada de latón, precintable, "ITALSAN", DN 15 mm, con junta y brida orientable y tuerca de unión de 3/4". (material) | 3 | 16.31 | 48.930 |
| mt37itb105a | Ud | Llave de salida de latón, precintable, "ITALSAN", DN 15 mm, con dispositivo antirretorno y tuerca de unión de 3/4". (material) | 3 | 11.67 | 35.010 |
| mt37itb148a | Ud | Te de purga con grifo de comprobación, de latón, "ITALSAN", DN 15 mm, con tuercas de unión de 3/4". (material) | 3 | 14.63 | 43.890 |
| mt37itb200a | Ud | Latiguillo de acero, "ITALSAN", con rosca macho-hembra de 3/4" y de 500 mm de longitud. (material) | 3 | 12.07 | 36.210 |
| mt37www010 | Ud | Material auxiliar para instalaciones de fontanería. (material) | 1 | 1.4 | 1.400 |
| mo008 | h | Oficial 1ª fontanero. (mano de obra) | 2.662 | 22.74 | 60.534 |
| mo107 | h | Ayudante fontanero. (mano de obra) | 1.331 | 20.98 | 27.924 |
| % | % | Costes directos complementarios | 2 % | 457.898 | 9.158 |
|  |  | Costes directos |  |  | 467.056 |

## Recursos

**mt37avi100c** Ud Válvula de mariposa
Datos técnicos: Coste energético 96.043 MJ; Emisión de CO2 7.661 kg
Residuos:
- embalaje: re150101 Envases de papel y cartón. (componente de residuo); rendimiento 0.072 kg; Código LER 15 01 01; Masa del elemento 1 kg; Volumen 0.001333 m3
